# Équipement d'air conditionné, pompe à chaleur, pour système VRV-IV Indoor, pour gaz R-410A

- Propriété du fichier: CYPE INGENIEROS, S.A.
- Format: FIEBDC-3/2002
- Devise: EUR
- Coûts indirects: 3.00 %
- Frais généraux: 13.00 %
- Bénéfice: 6.00 %
- TVA: 20.00 %

## T Équipements techniques

### TV Climatisation et ventilation

#### TVK Système Daikin à débit de réfrigérant variable

**TVK180** U Équipement d'air conditionné, pompe à chaleur, pour système VRV-IV Indoor, pour gaz R-410A.
Équipement d'air conditionné pour système VRV-IV Indoor (Volume de Réfrigérant Variable, pour installation en intérieur), pompe à chaleur, modèle SB.RKXYQ5T8 "DAIKIN", pour gaz R-410A, avec température de réfrigérant variable pour l'amélioration de l'efficacité saisonnière, puissance frigorifique nominale 14 kW, puissance calorifique nominale 16 kW, puissance frigorifique nominale 14 kW (température de bulbe humide de l'air intérieur 19°C, température de bulbe sec de l'air extérieur 35°C), EER 3,2, intervalle de fonctionnement de température de bulbe sec de l'air extérieur en refroidissement de -5 à 46°C, puissance calorifique nominale 16 kW (température de bulbe sec de l'air intérieur 20°C, température de bulbe humide de l'air extérieur 6°C), COP 3,68, intervalle de fonctionnement de température de bulbe sec de l'air extérieur en chauffage de -20 à 15,5°C, nombre maximal d'unités intérieures connectables 10, constitué d'un module échangeur de chaleur RDXYQ5T8, pour installation dans faux-plafond, de dimensions 397x1456x1044 mm, poids 97 kg, dimensions du piquage en reprise 1200x300 mm, dimensions du piquage en soufflage 1200x300 mm, pression statique minimale/moyenne/maximale: 30/60/150 Pa, débit d'air nominal 55 m³/min, pression sonore 47 dBA, alimentation monophasée (230V/50Hz), et un module compresseur RKXYQ5T8, pour installation en intérieur, de dimensions 701x600x550 mm, poids 77 kg, pression sonore 47 dBA, alimentation triphasée (400V/50Hz), longueur maximale de la tuyauterie frigorifique entre le module échangeur de chaleur et le module compresseur 30 m, longueur maximale de la tuyauterie frigorifique entre le module compresseur et l'unité intérieure la plus éloignée 70 m (90 m équivalents), différence maximale de hauteur entre le module échangeur de chaleur et le module compresseur 10 m (quand bien même le module compresseur se situerait au-dessus comme en dessous), différence maximale de hauteur entre unités intérieures 15 m, différence maximale de hauteur entre le module compresseur et l'unité intérieure 30 m, bloc de terminaux F1-F2 pour câble de 2 fils de transmission et de contrôle (bus D-III Net). Comprend les éléments antivibratoires de sol pour l'appui du module compresseur et les éléments pour la suspension au plafond du module échangeur de chaleur.
Critère d'évaluation économique: Le prix ne comprend ni la canalisation ni le câblage électrique d'alimentation.
Inclut: Implantation. Mise en place et fixation. Connexion aux lignes frigorifiques. Connexion au réseau électrique. Connexion au réseau de tout à l'égout. Mise en marche.
Critère pour le métré: Nombre d'unités prévues, selon documentation graphique du Projet.
Critère pour le mémoire: On mesurera le nombre d'unités réellement exécutées selon les spécifications du Projet.

| Code | U | Désignation | Quantité | Prix | Montant |
|---|---|---|---|---|---|
| mt42dai005a | U | Équipement d'air conditionné pour système VRV-IV Indoor (Volume de Réfrigérant Variable, pour installation en intérieur), pompe à chaleur, modèle SB.RKXYQ5T8 "DAIKIN", pour gaz R-410A, avec température de réfrigérant variable pour l'amélioration de l'efficacité saisonnière, puissance frigorifique nominale 14 kW, puissance calorifique nominale 16 kW, puissance frigorifique nominale 14 kW (température de bulbe humide de l'air intérieur 19°C, température de bulbe sec de l'air extérieur 35°C), EER 3,2, intervalle de fonctionnement de température de bulbe sec de l'air extérieur en refroidissement de -5 à 46°C, puissance calorifique nominale 16 kW (température de bulbe sec de l'air intérieur 20°C, température de bulbe humide de l'air extérieur 6°C), COP 3,68, intervalle de fonctionnement de température de bulbe sec de l'air extérieur en chauffage de -20 à 15,5°C, nombre maximal d'unités intérieures connectables 10, constitué d'un module échangeur de chaleur RDXYQ5T8, pour installation dans faux-plafond, de dimensions 397x1456x1044 mm, poids 97 kg, dimensions du piquage en reprise 1200x300 mm, dimensions du piquage en soufflage 1200x300 mm, pression statique minimale/moyenne/maximale: 30/60/150 Pa, débit d'air nominal 55 m³/min, pression sonore 47 dBA, alimentation monophasée (230V/50Hz), et un module compresseur RKXYQ5T8, pour installation en intérieur, de dimensions 701x600x550 mm, poids 77 kg, pression sonore 47 dBA, alimentation triphasée (400V/50Hz), longueur maximale de la tuyauterie frigorifique entre le module échangeur de chaleur et le module compresseur 30 m, longueur maximale de la tuyauterie frigorifique entre le module compresseur et l'unité intérieure la plus éloignée 70 m (90 m équivalents), différence maximale de hauteur entre le module échangeur de chaleur et le module compresseur 10 m (quand bien même le module compresseur se situerait au-dessus comme en dessous), différence maximale de hauteur entre unités intérieures 15 m, différence maximale de hauteur entre le module compresseur et l'unité intérieure 30 m, bloc de terminaux F1-F2 pour câble de 2 fils de transmission et de contrôle (bus D-III Net). (matériau) | 1.000 | 11319.00 | 11319.00 |
| mt42www080 | U | Kit d'amortisseurs antivibration de sol, composé de quatre amortisseurs en caoutchouc, avec leurs vis, écrous et rondelles correspondants. (matériau) | 1.000 | 8.00 | 8.00 |
| mt42www090 | U | Kit de support pour la suspension du plafond, constitué de quatre tiges filetées en acier galvanisé, avec leurs chevilles, écrous et rondelles correspondants. (matériau) | 1.000 | 22.00 | 22.00 |
| mo005 | h | Compagnon professionnel III/CP2 installateur de climatisation. (main-d'œuvre) | 4.020 | 30.20 | 121.40 |
| mo104 | h | Ouvrier professionnel II/OP installateur de climatisation. (main-d'œuvre) | 4.020 | 25.99 | 104.48 |
| % | % | Frais de chantier des unités d'ouvrage | 2 % | 11574.88 | 231.50 |
|  |  | Coûts directs |  |  | 11806.38 |
