# Système Altherma ECH2O "DAIKIN"

- Propriété du fichier: CYPE INGENIEROS, S.A.
- Format: FIEBDC-3/2002
- Devise: EUR
- Coûts indirects: 3.00 %
- Frais généraux: 13.00 %
- Bénéfice: 6.00 %
- TVA: 20.00 %

**TVP100** U Système Altherma ECH2O "DAIKIN", pour production d'E.C.S., constitué d'une unité extérieure pompe à chaleur, pour gaz R-410A, avec compresseur swing avec contrôle Inverter, COP 4,3, pression sonore en mode normal/silencieux: 47/44 dBA, dimensions 550x765x285 mm, poids 35 kg, alimentation monophasée (230V/50Hz), modèle ERWQ02AV3 et une unité intérieure, pour production d'E.C.S., pour gaz R-410A, capacité du réservoir 477 l, dimensions 1775x790x790 mm, poids 80 kg, classe d'efficacité énergétique A, profil de consommation XL, modèle EKHHP500A2V3.
Système Altherma ECH2O "DAIKIN", pour production d'E.C.S., constitué d'une unité extérieure pompe à chaleur, pour gaz R-410A, avec compresseur swing avec contrôle Inverter, COP 4,3, pression sonore en mode normal/silencieux: 47/44 dBA, dimensions 550x765x285 mm, poids 35 kg, alimentation monophasée (230V/50Hz), modèle ERWQ02AV3 et une unité intérieure, pour production d'E.C.S., pour gaz R-410A, capacité du réservoir 477 l, dimensions 1775x790x790 mm, poids 80 kg, classe d'efficacité énergétique A, profil de consommation XL, modèle EKHHP500A2V3. Comprend les éléments antivibratoires de sol. Totalement monté, connecté et mis en marche par l'entreprise installatrice pour le contrôle de son bon fonctionnement.
Inclut: Implantation de l'équipement. Mise en place et fixation de l'équipement et ses accessoires. Connecté aux réseaux de conduction d'eau, électrique et de récupération des condensats. Mise en marche.
Critère de métré de projet: Nombre d'unités prévues, selon documentation graphique du Projet.
Critère de mesure de l'ouvrage: On mesurera le nombre d'unités réellement exécutées selon les spécifications du Projet.

| Code | U | Désignation | Quantité | Prix | Montant |
|---|---|---|---|---|---|
| mt42dai330d | U | Unité extérieure pompe à chaleur, pour gaz R-410A, avec compresseur swing avec contrôle Inverter, COP 4,3, pression sonore en mode normal/silencieux: 47/44 dBA, dimensions 550x765x285 mm, poids 35 kg, alimentation monophasée (230V/50Hz), modèle ERWQ02AV3 "DAIKIN", diamètre de connexion du tuyau de gaz 3/8", diamètre de connexion du tuyau de liquide 1/4", intervalle de fonctionnement de température de l'air extérieur en production d'E.C.S., en combinaison avec unité intérieure, de -15 à 35°C, longueur maximale de la tuyauterie frigorifique 20 m, différence maximale de hauteur avec l'unité intérieure 15 m. (matériau) | 1.000 | 650.00 | 650.00 |
| mt42www080 | U | Kit d'amortisseurs antivibration de sol, composé de quatre amortisseurs en caoutchouc, avec leurs vis, écrous et rondelles correspondants. (matériau) | 1.000 | 8.00 | 8.00 |
| mt42dai331h | U | Unité intérieure, pour production d'E.C.S., pour gaz R-410A, capacité du réservoir 477 l, dimensions 1775x790x790 mm, poids 80 kg, classe d'efficacité énergétique A, profil de consommation XL, modèle EKHHP500A2V3 "DAIKIN", interface de l'utilisateur intégrée dans la partie frontale, isolation thermique en mousse de polyuréthane, échangeur de chaleur en acier inoxydable de 29 l, résistance électrique d'appui, serpentin pour appoint avec système de captation solaire thermique, température maximale de l'eau 75°C, pression maximale de l'eau 6 bar, intervalle de température de sortie d'E.C.S. depuis 25 jusqu'à 55°C. (matériau) | 1.000 | 2300.00 | 2300.00 |
| mo005 | h | Compagnon professionnel III/CP2 installateur de climatisation. (main-d'œuvre) | 2.000 | 25.49 | 50.98 |
| mo104 | h | Ouvrier professionnel II/OP installateur de climatisation. (main-d'œuvre) | 2.000 | 21.90 | 43.80 |
| % | % | Coûts directs complémentaires | 2 % | 3052.78 | 61.06 |
|  |  | Coûts directs |  |  | 3113.84 |
