# Unité eau-eau pompe à chaleur géothermique

- Propriété du fichier: CYPE INGENIEROS, S.A.
- Format: FIEBDC-3/2002
- Devise: EUR
- Coûts indirects: 3.00 %
- Frais généraux: 13.00 %
- Bénéfice: 6.00 %
- TVA: 20.00 %

**TVP220** U Unité eau-eau pompe à chaleur géothermique, pour production d'E.C.S. et chauffage, pour gaz R-410A, avec compresseur swing avec contrôle Inverter, alimentation triphasée (400V/50Hz), puissance calorifique 10 kW, COP 4,37 et SCOP 5, avec température d'entrée de l'eau 0°C et température de sortie de l'eau 35°C, puissance calorifique 10 kW et COP 3,56, avec température d'entrée de l'eau 0°C et température de sortie de l'eau 45°C, avec ballon échangeur d'E.C.S. de 180 l, dimensions 1732x600x728 mm, pression sonore 32 dBA, classe d'efficacité énergétique en chauffage A++, classe d'efficacité énergétique en E.C.S. A, profil de consommation L, modèle EGSQH10S18A9W "DAIKIN", puissance calorifique nominale modulante de 3 à 10 kW, puissance maximale de 12 kW, avec pompes de circulation électroniques pour le circuit primaire et pour le circuit secondaire, résistance électrique d'appui avec trois niveaux de puissance de 3, 6 y 9 kW, connexions de 22 mm de diamètre pour le circuit primaire, de 28 mm de diamètre pour le circuit de chauffage et de 22 mm de diamètre pour l'entrée d'eau froide et pour la sortie d'E.C.S., avec contrôle à distance, modèle EKRUCBL3. Totalement montée, connectée et mise en marche par l'entreprise installatrice pour le contrôle de son bon fonctionnement.
Unité eau-eau pompe à chaleur géothermique, pour production d'E.C.S. et chauffage, pour gaz R-410A, avec compresseur swing avec contrôle Inverter, alimentation triphasée (400V/50Hz), puissance calorifique 10 kW, COP 4,37 et SCOP 5, avec température d'entrée de l'eau 0°C et température de sortie de l'eau 35°C, puissance calorifique 10 kW et COP 3,56, avec température d'entrée de l'eau 0°C et température de sortie de l'eau 45°C, avec ballon échangeur d'E.C.S. de 180 l, dimensions 1732x600x728 mm, pression sonore 32 dBA, classe d'efficacité énergétique en chauffage A++, classe d'efficacité énergétique en E.C.S. A, profil de consommation L, modèle EGSQH10S18A9W "DAIKIN", puissance calorifique nominale modulante de 3 à 10 kW, puissance maximale de 12 kW, avec pompes de circulation électroniques pour le circuit primaire et pour le circuit secondaire, résistance électrique d'appui avec trois niveaux de puissance de 3, 6 y 9 kW, connexions de 22 mm de diamètre pour le circuit primaire, de 28 mm de diamètre pour le circuit de chauffage et de 22 mm de diamètre pour l'entrée d'eau froide et pour la sortie d'E.C.S., avec contrôle à distance, modèle EKRUCBL3. Totalement montée, connectée et mise en marche par l'entreprise installatrice pour le contrôle de son bon fonctionnement.
Inclut: Implantation de l'unité. Mise en place et fixation de l'unité et de ses accessoires. Connecté aux réseaux de conduction d'eau, électrique et de récupération des condensats. Mise en marche.
Critère de métré de projet: Nombre d'unités prévues, selon documentation graphique du Projet.
Critère de mesure de l'ouvrage: On mesurera le nombre d'unités réellement exécutées selon les spécifications du Projet.

| Code | U | Désignation | Quantité | Prix | Montant |
|---|---|---|---|---|---|
| mt42dai490a | U | Unité eau-eau pompe à chaleur géothermique, pour production d'E.C.S. et chauffage, pour gaz R-410A, avec compresseur swing avec contrôle Inverter, alimentation triphasée (400V/50Hz), puissance calorifique 10 kW, COP 4,37 et SCOP 5, avec température d'entrée de l'eau 0°C et température de sortie de l'eau 35°C, puissance calorifique 10 kW et COP 3,56, avec température d'entrée de l'eau 0°C et température de sortie de l'eau 45°C, avec ballon échangeur d'E.C.S. de 180 l, dimensions 1732x600x728 mm, pression sonore 32 dBA, classe d'efficacité énergétique en chauffage A++, classe d'efficacité énergétique en E.C.S. A, profil de consommation L, modèle EGSQH10S18A9W "DAIKIN", puissance calorifique nominale modulante de 3 à 10 kW, puissance maximale de 12 kW, avec pompes de circulation électroniques pour le circuit primaire et pour le circuit secondaire, résistance électrique d'appui avec trois niveaux de puissance de 3, 6 y 9 kW, connexions de 22 mm de diamètre pour le circuit primaire, de 28 mm de diamètre pour le circuit de chauffage et de 22 mm de diamètre pour l'entrée d'eau froide et pour la sortie d'E.C.S. (matériau) | 1.000 | 9661.00 | 9661.00 |
| mt42dai509d | U | Contrôle à distance, modèle EKRUCBL3 "DAIKIN", avec indication de la température ambiante, bouton de démarrage et d'arrêt du chauffage, ajustement de la température de consigne, indication de la température réelle de l'E.C.S. et bouton de démarrage et d'arrêt de la production de l'E.C.S. (matériau) | 1.000 | 142.00 | 142.00 |
| mt37sve010d | U | Vanne à sphère en laiton nickelé à visser de 1". (matériau) | 4.000 | 9.81 | 39.24 |
| mt37sve010e | U | Vanne à sphère en laiton nickelé à visser de 1 1/4". (matériau) | 2.000 | 15.25 | 30.50 |
| mt35aia090ma | m | Tube rigide en PVC, branchable, courbable à chaud, de couleur noire, de 16 mm de diamètre nominal, pour climatisation fixe en surface. Résistance à la compression 1250 N, résistance à l'impact 2 joules, température de travail -5°C jusqu'à 60°C, avec degré de protection IP547 selon NF EN 60529, propriétés électriques: isolant, non propagateur de la flamme. Selon NF EN 61386-1 et NF EN 61386-22. Comprend les colliers, les éléments de fixation et les accessoires (courbes, manchons, tés, coudes et courbes flexibles). (matériau) | 5.000 | 0.85 | 4.25 |
| mt42dai900 | m | Câble bus à 2 fils, de 0,5 mm² de section par fil (matériau) | 5.000 | 0.80 | 4.00 |
| mo005 | h | Compagnon professionnel III/CP2 installateur de climatisation. (main-d'œuvre) | 3.000 | 26.36 | 79.08 |
| mo104 | h | Ouvrier professionnel II/OP installateur de climatisation. (main-d'œuvre) | 3.000 | 23.22 | 69.66 |
| % | % | Coûts directs complémentaires | 2 % | 10029.73 | 200.59 |
|  |  | Coûts directs |  |  | 10230.32 |
