# Contrôle centralisé

- Propriété du fichier: CYPE INGENIEROS, S.A.
- Format: FIEBDC-3/2002
- Devise: EUR
- Coûts indirects: 3.00 %
- Frais généraux: 13.00 %
- Bénéfice: 6.00 %
- TVA: 20.00 %

## T Équipements techniques

### TV Climatisation et ventilation

#### TVK Système Daikin à débit de réfrigérant variable

**TVK290** U Contrôle centralisé.
Système de contrôle centralisé "DAIKIN", pour système VRV (Volume de Réfrigérant Variable) avec unités connectées par bus de contrôle DIII-net, avec un maximum de 16 unités intérieures, constitué de contrôleur de système centralisé, pour gestion de jusqu'à 32 unités intérieures et jusqu'à 10 modules d'unités extérieures, modèle iTABController DCC601A51.
Critère d'évaluation économique: Le prix ne comprend ni la canalisation ni le câblage électrique d'alimentation.
Inclut: Implantation. Mise en place et fixation. Mise en place et fixation des accessoires. Connexion.
Critère pour le métré: Nombre d'unités prévues, selon documentation graphique du Projet.
Critère pour le mémoire: On mesurera le nombre d'unités réellement exécutées selon les spécifications du Projet.

| Code | U | Désignation | Quantité | Prix | Montant |
|---|---|---|---|---|---|
| mt42dai700a | U | Contrôleur de système centralisé, pour gestion de jusqu'à 32 unités intérieures et jusqu'à 10 modules d'unités extérieures, modèle iTABController DCC601A51 "DAIKIN", avec contrôle de la mise en marche et de l'arrêt, température ambiante, direction du flux d'air, vitesse du ventilateur, signal et code des pannes, programmation hebdomadaire, arrêt d'urgence, restriction de température par unité et mode de fonctionnement. (matériau) | 1.000 | 2108.00 | 2108.00 |
| mo005 | h | Compagnon professionnel III/CP2 installateur de climatisation. (main-d'œuvre) | 1.000 | 30.20 | 30.20 |
| mo104 | h | Ouvrier professionnel II/OP installateur de climatisation. (main-d'œuvre) | 1.000 | 25.99 | 25.99 |
| % | % | Frais de chantier des unités d'ouvrage | 2 % | 2164.19 | 43.28 |
|  |  | Coûts directs |  |  | 2207.47 |
