# Unité eau-eau, pompe à chaleur géothermique, pour production d'E.C.S., chauffage et refroidissement

- Propriété du fichier: CYPE INGENIEROS, S.A.
- Format: FIEBDC-3/2002
- Devise: EUR
- Coûts indirects: 3.00 %
- Frais généraux: 13.00 %
- Bénéfice: 6.00 %
- TVA: 20.00 %

## T Équipements techniques

### TV Climatisation et ventilation

#### TVP PAC et roof-top

**TVP310** U Unité eau-eau, pompe à chaleur géothermique, pour production d'E.C.S., chauffage et refroidissement.
Pompe à chaleur géothermique, eau-eau, pour production d'E.C.S., chauffage et refroidissement, série Altherma 3 GEO, modèle EGSAX06D9W "DAIKIN", pour gaz R-32, alimentation triphasée (400V/50Hz), puissance calorifique 3,34 kW, COP 4,74, puissance frigorifique 8 kW, SEER 15, avec ballon échangeur d'E.C.S. de 180 l, dimensions 1891x597x666 mm, poids 222 kg, couleur blanche, pression sonore 27 dBA, classe d'efficacité énergétique en chauffage A+++, classe d'efficacité énergétique en E.C.S. A+, profil de consommation L, avec pompes de circulation électroniques pour le circuit primaire et pour le circuit secondaire, résistance électrique d'appui avec trois niveaux de puissance de 3, 6 y 9 kW, connexions de 22 mm de diamètre pour le circuit primaire, de 28 mm de diamètre pour le circuit de chauffage et de 22 mm de diamètre pour l'entrée d'eau froide et pour la sortie d'E.C.S. régulation: chronothermostat multifonction, modèle Madoka BRC1HHDW. Totalement montée, connectée et mise en marche par l'entreprise installatrice pour le contrôle de son bon fonctionnement.
Inclut: Implantation de l'unité. Mise en place et fixation de l'unité et de ses accessoires. Connecté aux réseaux de conduction d'eau, électrique et de récupération des condensats. Mise en marche.
Critère pour le métré: Nombre d'unités prévues, selon documentation graphique du Projet.
Critère pour le mémoire: On mesurera le nombre d'unités réellement exécutées selon les spécifications du Projet.

| Code | U | Désignation | Quantité | Prix | Montant |
|---|---|---|---|---|---|
| mt42dai491a | U | Pompe à chaleur géothermique, eau-eau, pour production d'E.C.S., chauffage et refroidissement, série Altherma 3 GEO, modèle EGSAX06D9W "DAIKIN", pour gaz R-32, alimentation triphasée (400V/50Hz), puissance calorifique 3,34 kW, COP 4,74, puissance frigorifique 8 kW, SEER 15, avec ballon échangeur d'E.C.S. de 180 l, dimensions 1891x597x666 mm, poids 222 kg, couleur blanche, pression sonore 27 dBA, classe d'efficacité énergétique en chauffage A+++, classe d'efficacité énergétique en E.C.S. A+, profil de consommation L, avec pompes de circulation électroniques pour le circuit primaire et pour le circuit secondaire, résistance électrique d'appui avec trois niveaux de puissance de 3, 6 y 9 kW, connexions de 22 mm de diamètre pour le circuit primaire, de 28 mm de diamètre pour le circuit de chauffage et de 22 mm de diamètre pour l'entrée d'eau froide et pour la sortie d'E.C.S. (matériau) | 1.000 | 12424.00 | 12424.00 |
| mt42dai513a | U | Chronothermostat multifonction, modèle Madoka BRC1HHDW "DAIKIN", couleur blanche, avec programmation hebdomadaire, gestion du chauffage, du refroidissement et de la production d'E.C.S., ajustement de la température de consigne, lecture de la température de l'accumulateur d'E.C.S. et fonctions avancées à l'aide de l'App pour smartphone avec connectivité Bluetooth Low Energy (BLE). (matériau) | 1.000 | 209.00 | 209.00 |
| mt37sve010d | U | Vanne à sphère en laiton nickelé à visser de 1". (matériau) | 4.000 | 12.15 | 48.60 |
| mt37sve010e | U | Vanne à sphère en laiton nickelé à visser de 1 1/4". (matériau) | 2.000 | 16.78 | 33.56 |
| mo005 | h | Compagnon professionnel III/CP2 installateur de climatisation. (main-d'œuvre) | 1.336 | 30.20 | 40.35 |
| mo104 | h | Ouvrier professionnel II/OP installateur de climatisation. (main-d'œuvre) | 1.336 | 25.99 | 34.72 |
| % | % | Frais de chantier des unités d'ouvrage | 2 % | 12790.23 | 255.80 |
|  |  | Coûts directs |  |  | 13046.03 |
