# Boîte de distribution pour unités intérieures d'air conditionné de la gamme domestique, pour système VRV-IV

- Propriété du fichier: CYPE Ingenieros S.A.
- Format: FIEBDC-3/2016
- Logiciel: Générateur de prix de la construction. CYPE Ingenieros, S.A.
- Date: 27/03/2024
- Devise: EUR
- Coûts indirects: 3 %
- Frais généraux: 13 %
- Bénéfice: 6 %
- TVA: 20 %

## T Équipements techniques

### TV Climatisation et ventilation

#### TVK Système Daikin à débit de réfrigérant variable

**TVK280** U Boîte de distribution pour unités intérieures d'air conditionné de la gamme domestique, pour système VRV-IV.
Boîte de distribution pour connexion d'unités intérieures d'air conditionné de la gamme domestique à unités extérieures VRV-IV+ et VRV-IV W+, modèle BPMKS967A3 "DAIKIN", avec détendeur électronique, pour gaz R-410A, nombre maximum d'unités intérieures connectables 3, dimensions 180x294x350 mm, poids 8 kg, distance maximale à l'unité intérieure 15 m et alimentation monophasée (230V/50Hz). Comprend les éléments pour la suspension au plafond.
Critère d'évaluation économique: Le prix ne comprend ni la canalisation ni le câblage électrique d'alimentation.
Inclut: Implantation. Mise en place et fixation. Connexion aux lignes frigorifiques. Connexion au réseau électrique. Connexion au réseau de tout à l'égout.
Critère pour le métré: Nombre d'unités prévues, selon documentation graphique du Projet.
Critère pour le mémoire: On mesurera le nombre d'unités réellement exécutées selon les spécifications du Projet.

| Code | U | Désignation | Quantité | Prix | Montant |
|---|---|---|---|---|---|
| mt42dai607d | U | Boîte de distribution pour connexion d'unités intérieures d'air conditionné de la gamme domestique à unités extérieures VRV-IV+ et VRV-IV W+, modèle BPMKS967A3 "DAIKIN", avec détendeur électronique, pour gaz R-410A, nombre maximum d'unités intérieures connectables 3, dimensions 180x294x350 mm, poids 8 kg, distance maximale à l'unité intérieure 15 m et alimentation monophasée (230V/50Hz). (matériau) | 1 | 745 | 745.000 |
| mt42www090 | U | Kit de support pour la suspension du plafond, constitué de quatre tiges filetées en acier galvanisé, avec leurs chevilles, écrous et rondelles correspondants. (matériau) | 1 | 22 | 22.000 |
| mo005 | h | Compagnon professionnel III/CP2 installateur de climatisation. (main-d'œuvre) | 0.5 | 30.2 | 15.100 |
| mo104 | h | Ouvrier professionnel II/OP installateur de climatisation. (main-d'œuvre) | 0.5 | 25.99 | 12.995 |
| % | % | Frais de chantier des unités d'ouvrage | 2 % | 795.095 | 15.902 |
|  |  | Coûts directs |  |  | 810.997 |
