# Équipement air-eau, pompe à chaleur aérothermique, pour production d'E.C.S

- Propriété du fichier: CYPE INGENIEROS, S.A.
- Format: FIEBDC-3/2002
- Devise: EUR
- Coûts indirects: 3.00 %
- Frais généraux: 13.00 %
- Bénéfice: 6.00 %
- TVA: 20.00 %

## T Équipements techniques

### TC ECS et chauffage

#### TCL Électricité

**TCL030** U Équipement air-eau, pompe à chaleur aérothermique, pour production d'E.C.S..
Système Multi+ "DAIKIN", pour production d'E.C.S. et air conditionné, constitué d'une unité extérieure pompe à chaleur, modèle 4MWXM52A9, pour gaz R-32, puissance frigorifique nominale 5,2 kW, puissance calorifique nominale 6,8 kW, SEER 8,51, SCOP 4,61, classe de performance énergétique saisonnière en refroidissement A+++, classe de performance énergétique saisonnière en chauffage A++, puissance sonore 59 dBA, dimensions 734x974x401 mm, poids 60 kg, alimentation monophasée (230V/50Hz), et une ballon échangeur d'E.C.S., modèle EKHWET90BV3, pour gaz R-32, COP 2,19, capacité du réservoir 90 l, en acier émaillé, dimensions 1032x510x570 mm, poids 43 kg, classe d'efficacité énergétique A, profil de consommation M, résistance électrique d'appui de 1,2 kW. Comprend les éléments antivibratoires de sol. Totalement monté, connecté et mis en marche par l'entreprise installatrice pour le contrôle de son bon fonctionnement.
Inclut: Implantation de l'équipement. Mise en place et fixation de l'équipement et ses accessoires. Connecté aux réseaux de conduction d'eau, électrique et de récupération des condensats. Mise en marche.
Critère pour le métré: Nombre d'unités prévues, selon documentation graphique du Projet.
Critère pour le mémoire: On mesurera le nombre d'unités réellement exécutées selon les spécifications du Projet.

| Code | U | Désignation | Quantité | Prix | Montant |
|---|---|---|---|---|---|
| mt42dai329a | U | Unité extérieure pompe à chaleur, modèle 4MWXM52A9 "DAIKIN", pour gaz R-32, puissance frigorifique nominale 5,2 kW, puissance calorifique nominale 6,8 kW, SEER 8,51, SCOP 4,61, classe de performance énergétique saisonnière en refroidissement A+++, classe de performance énergétique saisonnière en chauffage A++, puissance sonore 59 dBA, dimensions 734x974x401 mm, poids 60 kg, alimentation monophasée (230V/50Hz), longueur maximale de la tuyauterie frigorifique 50 m, différence maximale de hauteur avec l'unité intérieure 15 m, pour système Multi+, avec connexions frigorifiques pour un ballon échangeur d'E.C.S. de la série EKHWET-BV3 et pour trois unités intérieures d'air conditionné de la gamme Doméstico. (matériau) | 1.000 | 2591.00 | 2591.00 |
| mt42www080 | U | Kit d'amortisseurs antivibration de sol, composé de quatre amortisseurs en caoutchouc, avec leurs vis, écrous et rondelles correspondants. (matériau) | 1.000 | 8.00 | 8.00 |
| mt42dai332a | U | Ballon échangeur d'E.C.S., modèle EKHWET90BV3 "DAIKIN", pour gaz R-32, COP 2,19, capacité du réservoir 90 l, en acier émaillé, dimensions 1032x510x570 mm, poids 43 kg, classe d'efficacité énergétique A, profil de consommation M, résistance électrique d'appui de 1,2 kW, pour système Multi+. (matériau) | 1.000 | 2195.00 | 2195.00 |
| % | % | Frais de chantier des unités d'ouvrage | 2 % | 4794.00 | 95.88 |
|  |  | Coûts directs |  |  | 4889.88 |
