# Dérivation pour ligne frigorifique de liquide et de gaz, pour système VRV-IV, pour gaz R-410A

- Propriété du fichier: CYPE INGENIEROS, S.A.
- Format: FIEBDC-3/2002
- Devise: EUR
- Coûts indirects: 3.00 %
- Frais généraux: 13.00 %
- Bénéfice: 6.00 %
- TVA: 20.00 %

## T Équipements techniques

### TV Climatisation et ventilation

#### TVK Système Daikin à débit de réfrigérant variable

**TVK270** U Dérivation pour ligne frigorifique de liquide et de gaz, pour système VRV-IV, pour gaz R-410A.
Déviation d'une ligne frigorifique constituée d'ensemble de deux collecteurs Refnet, un pour la ligne de liquide et un autre pour la ligne de gaz, de 8 sorties chacune, pour système VRV-IV (Volume de Réfrigérant Variable), modèle KHRQ22M75H "DAIKIN", avec indice maximum de connexion des unités intérieure de 1000.
Inclut: Connexion.
Critère pour le métré: Nombre d'unités prévues, selon documentation graphique du Projet.
Critère pour le mémoire: On mesurera le nombre d'unités réellement exécutées selon les spécifications du Projet.

| Code | U | Désignation | Quantité | Prix | Montant |
|---|---|---|---|---|---|
| mt42dai605c | U | Ensemble de deux collecteurs Refnet, un pour la ligne de liquide et un autre pour la ligne de gaz, de 8 sorties chacune, pour système VRV-IV (Volume de Réfrigérant Variable), modèle KHRQ22M75H "DAIKIN", avec indice maximum de connexion des unités intérieure de 1000. (matériau) | 1.000 | 582.00 | 582.00 |
| mo005 | h | Compagnon professionnel III/CP2 installateur de climatisation. (main-d'œuvre) | 0.054 | 30.20 | 1.63 |
| mo104 | h | Ouvrier professionnel II/OP installateur de climatisation. (main-d'œuvre) | 0.054 | 25.99 | 1.40 |
| % | % | Frais de chantier des unités d'ouvrage | 2 % | 585.03 | 11.70 |
|  |  | Coûts directs |  |  | 596.73 |
