# Ventilo-convecteur mural, système à deux tubes

- Propriété du fichier: CYPE INGENIEROS, S.A.
- Format: FIEBDC-3/2002
- Devise: EUR
- Coûts indirects: 3.00 %
- Frais généraux: 13.00 %
- Bénéfice: 6.00 %
- TVA: 20.00 %

## T Équipements techniques

### TV Climatisation et ventilation

#### TVO Unités terminales non autonomes de climatisation

**TVO120** U Ventilo-convecteur mural, système à deux tubes.
Ventilo-convecteur de paroi, système à deux tubes, modèle FWT02GT "DAIKIN", puissance frigorifique totale 2,4 kW, puissance frigorifique sensible 1,85 kW (température de bulbe sec de l'air intérieur 27°C, température de bulbe humide de l'air intérieur 19°C, température d'entrée de l'eau 7°C, écart de température 5°C), puissance calorifique 2,69 kW (température de bulbe sec de l'air intérieur 20°C, température d'entrée de l'eau 50°C), débit d'air 442 m³/h, dimensions 288x800x206 mm, poids 10 kg, puissance sonore 45 dBA, alimentation monophasée (230V/50Hz), avec contrôle automatique de la direction du flux d'air et trois étapes de filtration d'air. Régulation: contrôle à distance, modèle MERCA. Totalement monté, connecté et mis en marche par l'entreprise installatrice pour le contrôle de son bon fonctionnement.
Inclut: Implantation de l'unité. Mise en place et fixation de l'unité. Connecté aux réseaux de conduction d'eau, électrique et de récupération des condensats. Mise en marche.
Critère pour le métré: Nombre d'unités prévues, selon documentation graphique du Projet.
Critère pour le mémoire: On mesurera le nombre d'unités réellement exécutées selon les spécifications du Projet.

| Code | U | Désignation | Quantité | Prix | Montant |
|---|---|---|---|---|---|
| mt42dai776a | U | Ventilo-convecteur de paroi, système à deux tubes, modèle FWT02GT "DAIKIN", puissance frigorifique totale 2,4 kW, puissance frigorifique sensible 1,85 kW (température de bulbe sec de l'air intérieur 27°C, température de bulbe humide de l'air intérieur 19°C, température d'entrée de l'eau 7°C, écart de température 5°C), puissance calorifique 2,69 kW (température de bulbe sec de l'air intérieur 20°C, température d'entrée de l'eau 50°C), débit d'air 442 m³/h, dimensions 288x800x206 mm, poids 10 kg, puissance sonore 45 dBA, alimentation monophasée (230V/50Hz), avec contrôle automatique de la direction du flux d'air et trois étapes de filtration d'air. (matériau) | 1.000 | 434.00 | 434.00 |
| mt42dai868e | U | Contrôle à distance, modèle MERCA "DAIKIN". (matériau) | 1.000 | 164.00 | 164.00 |
| mt42dai900 | m | Câble bus à 2 fils, de 0,5 mm² de section par fil (matériau) | 5.000 | 0.80 | 4.00 |
| mt35aia090aa | m | Tube rigide en PVC, branchable, courbable à chaud, de couleur noire, de 16 mm de diamètre nominal, pour climatisation fixe en surface. Résistance à la compression 1250 N, résistance à l'impact 2 joules, température de travail -5°C jusqu'à 60°C, avec degré de protection IP547 selon NF EN 60529, propriétés électriques: isolant, non propagateur de la flamme. Selon NF EN 61386-1 et NF EN 61386-22. Comprend les colliers, les éléments de fixation et les accessoires (courbes, manchons, tés, coudes et courbes flexibles). (matériau) | 5.000 | 1.23 | 6.15 |
| mt37sve010c | U | Vanne à sphère en laiton nickelé à visser de 3/4". (matériau) | 2.000 | 7.30 | 14.60 |
| mo005 | h | Compagnon professionnel III/CP2 installateur de climatisation. (main-d'œuvre) | 2.704 | 30.20 | 81.66 |
| mo104 | h | Ouvrier professionnel II/OP installateur de climatisation. (main-d'œuvre) | 2.704 | 25.99 | 70.28 |
| % | % | Frais de chantier des unités d'ouvrage | 2 % | 774.69 | 15.49 |
|  |  | Coûts directs |  |  | 790.18 |
