# Équipement d'air conditionné avec unité intérieure à cassette, système air-air split 1x1

- Propriété du fichier: CYPE INGENIEROS, S.A.
- Format: FIEBDC-3/2002
- Devise: EUR
- Coûts indirects: 3.00 %
- Frais généraux: 13.00 %
- Bénéfice: 6.00 %
- TVA: 20.00 %

## T Équipements techniques

### TV Climatisation et ventilation

#### TVT Unités terminales autonomes de climatisation

**TVT140** U Équipement d'air conditionné avec unité intérieure à cassette, système air-air split 1x1.
Équipement d'air conditionné, système air-air split 1x1, pompe à chaleur, gamme Sky Air, série Alpha, modèle ZCAG35B "DAIKIN", puissance frigorifique nominale 3,5 kW (température de bulbe sec à l'intérieur 27°C, température de bulbe humide à l'intérieur 19°C, température de bulbe sec à l'extérieur 35°C), puissance calorifique nominale 4 kW (température de bulbe sec à l'intérieur 20°C, température de bulbe sec à l'extérieur 7°C, température de bulbe humide à l'extérieur 6°C), diamètre de connexion du tuyau de liquide 1/4", diamètre de connexion du tuyau de gaz 3/8", alimentation monophasée (230V/50Hz), SEER 7,3 (classe A++), SCOP 4,3 (classe A+), consommation d'énergie annuelle de saison en refroidissement 168 kWh, consommation d'énergie annuelle de saison en chauffage 1074 kWh, constitué d'une unité intérieure à cassette Round Flow (à flux circulaire) FCAG35B, avec, débit d'air en refroidissement à élevée/moyenne/faible vitesse: 12,5/10,6/8,7 m³/min, débit d'air en chauffage à élevée/moyenne/faible vitesse: 13,9/11,6/9,3 m³/min, dimensions 204x840x840 mm, adaptable à un faux plafond à hauteur réduite, poids 18 kg, pression sonore en refroidissement à élevée/moyenne/faible vitesse: 31/29/27 dBA, pression sonore en chauffage à élevée/moyenne/faible vitesse: 31/29/27 dBA, puissance sonore 49 dBA, avec panneau décoratif de couleur blanche BYCQ140E, dimensions 50x950x950 mm, orientation verticale automatique (distribution radiale uniforme de l'air sur 360°), signal de nettoyage de filtre, filtre d'air de succion, et pompe de drainage, jeu de contrôleur sans fil à distance constitué de récepteur et commande par infrarouges BRC7FA532F, avec fonction marche/arrêt, changement de mode de fonctionnement, ajustement de la température de consigne, sélection de la vitesse du ventilateur, visualisation d'un signal dans le récepteur, réinitialisation d'un filtre sale dans la commande et changement d'orientation des lames, et une unité extérieure RZAG35A, débit d'air en refroidissement 55,1 m³/min, débit d'air en chauffage 55,1 m³/min, gaz réfrigérant R-32, compresseur swing, dimensions 734x870x373 mm, poids 52 kg, pression sonore en refroidissement 48 dBA, pression sonore en chauffage 48 dBA, puissance sonore 62 dBA, longueur maximale de la tuyauterie 50 m, différence maximale de hauteur entre l'unité extérieure et l'unité intérieure 30 m. Comprend les éléments antivibratoires et les supports de paroi pour l'appui de l'unité extérieure et éléments pour la suspension au plafond de l'unité intérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42dai030aaaa | U | Équipement d'air conditionné, système air-air split 1x1, pompe à chaleur, gamme Sky Air, série Alpha, modèle ZCAG35B "DAIKIN", puissance frigorifique nominale 3,5 kW (température de bulbe sec à l'intérieur 27°C, température de bulbe humide à l'intérieur 19°C, température de bulbe sec à l'extérieur 35°C), puissance calorifique nominale 4 kW (température de bulbe sec à l'intérieur 20°C, température de bulbe sec à l'extérieur 7°C, température de bulbe humide à l'extérieur 6°C), diamètre de connexion du tuyau de liquide 1/4", diamètre de connexion du tuyau de gaz 3/8", alimentation monophasée (230V/50Hz), SEER 7,3 (classe A++), SCOP 4,3 (classe A+), consommation d'énergie annuelle de saison en refroidissement 168 kWh, consommation d'énergie annuelle de saison en chauffage 1074 kWh, constitué d'une unité intérieure à cassette Round Flow (à flux circulaire) FCAG35B, avec, débit d'air en refroidissement à élevée/moyenne/faible vitesse: 12,5/10,6/8,7 m³/min, débit d'air en chauffage à élevée/moyenne/faible vitesse: 13,9/11,6/9,3 m³/min, dimensions 204x840x840 mm, adaptable à un faux plafond à hauteur réduite, poids 18 kg, pression sonore en refroidissement à élevée/moyenne/faible vitesse: 31/29/27 dBA, pression sonore en chauffage à élevée/moyenne/faible vitesse: 31/29/27 dBA, puissance sonore 49 dBA, avec panneau décoratif de couleur blanche BYCQ140E, dimensions 50x950x950 mm, orientation verticale automatique (distribution radiale uniforme de l'air sur 360°), signal de nettoyage de filtre, filtre d'air de succion, et pompe de drainage, jeu de contrôleur sans fil à distance constitué de récepteur et commande par infrarouges BRC7FA532F, avec fonction marche/arrêt, changement de mode de fonctionnement, ajustement de la température de consigne, sélection de la vitesse du ventilateur, visualisation d'un signal dans le récepteur, réinitialisation d'un filtre sale dans la commande et changement d'orientation des lames, et une unité extérieure RZAG35A, débit d'air en refroidissement 55,1 m³/min, débit d'air en chauffage 55,1 m³/min, gaz réfrigérant R-32, compresseur swing, dimensions 734x870x373 mm, poids 52 kg, pression sonore en refroidissement 48 dBA, pression sonore en chauffage 48 dBA, puissance sonore 62 dBA, longueur maximale de la tuyauterie 50 m, différence maximale de hauteur entre l'unité extérieure et l'unité intérieure 30 m. (matériau) | 1.000 | 2945.00 | 2945.00 |
| mt42www085 | U | Kit de supports de paroi, constitué de jeu d'équerres de 50x45 cm et quatre amortisseurs en caoutchouc, avec leurs chevilles, vis, écrous et rondelles correspondants. (matériau) | 1.000 | 18.90 | 18.90 |
| mt42www090 | U | Kit de support pour la suspension du plafond, constitué de quatre tiges filetées en acier galvanisé, avec leurs chevilles, écrous et rondelles correspondants. (matériau) | 1.000 | 22.00 | 22.00 |
| mo005 | h | Compagnon professionnel III/CP2 installateur de climatisation. (main-d'œuvre) | 2.147 | 30.20 | 64.84 |
| mo104 | h | Ouvrier professionnel II/OP installateur de climatisation. (main-d'œuvre) | 2.147 | 25.99 | 55.80 |
| % | % | Frais de chantier des unités d'ouvrage | 2 % | 3106.54 | 62.13 |
|  |  | Coûts directs |  |  | 3168.67 |
