# Équipement d'air conditionné avec unité intérieure de plafond avec distribution non gainée, système air-air split 1x1

- Propriété du fichier: CYPE INGENIEROS, S.A.
- Format: FIEBDC-3/2002
- Devise: EUR
- Coûts indirects: 3.00 %
- Frais généraux: 13.00 %
- Bénéfice: 6.00 %
- TVA: 20.00 %

## T Équipements techniques

### TV Climatisation et ventilation

#### TVT Unités terminales autonomes de climatisation

**TVT160** U Équipement d'air conditionné avec unité intérieure de plafond avec distribution non gainée, système air-air split 1x1.
Équipement d'air conditionné, système air-air split 1x1, pompe à chaleur, gamme Sky Air, série Alpha, modèle ZHAG71A "DAIKIN", puissance frigorifique nominale 6,8 kW (température de bulbe sec à l'intérieur 27°C, température de bulbe humide à l'intérieur 19°C, température de bulbe sec à l'extérieur 35°C), puissance calorifique nominale 7,5 kW (température de bulbe sec à l'intérieur 20°C, température de bulbe sec à l'extérieur 7°C, température de bulbe humide à l'extérieur 6°C), diamètre de connexion du tuyau de liquide 3/8", diamètre de connexion du tuyau de gaz 5/8", alimentation monophasée (230V/50Hz), SEER 7,11 (classe A++), SCOP 4,32 (classe A+), consommation d'énergie annuelle de saison en refroidissement 335 kWh, consommation d'énergie annuelle de saison en chauffage 1523 kWh, constitué d'une unité intérieure de plafond avec distribution non gainable FHA71A9, avec, débit d'air en refroidissement à élevée/moyenne/faible vitesse: 20,5/17/14 m³/min, débit d'air en chauffage à élevée/moyenne/faible vitesse: 20,5/17/14 m³/min, dimensions 235x1270x690 mm, poids 32 kg, pression sonore en refroidissement à élevée/moyenne/faible vitesse: 38/36/34 dBA, pression sonore en chauffage à élevée/moyenne/faible vitesse: 38/36/34 dBA, puissance sonore 55 dBA, avec signal de nettoyage de filtre, filtre d'air de succion et pompe de drainage, contrôle à distance multifonction, couleur blanche, Madoka BRC1H52W, avec programmation hebdomadaire, possibilité de sélectionner le mode standard ou le mode simplifié pour les hôtels, fonction marche/arrêt, changement de mode de fonctionnement, limitation de la température de consigne, sélection de la vitesse du ventilateur et fonctions avancées à l'aide de l'App pour smartphone avec connectivité Bluetooth Low Energy (BLE), et une unité extérieure RZAG71NV1, débit d'air en refroidissement 68 m³/min, débit d'air en chauffage 75 m³/min, gaz réfrigérant R-32, compresseur swing, dimensions 870x1100x460 mm, poids 81 kg, pression sonore en refroidissement 46 dBA, pression sonore en chauffage 48 dBA, puissance sonore 64 dBA, longueur maximale de la tuyauterie 55 m, différence maximale de hauteur entre l'unité extérieure et l'unité intérieure 30 m. Comprend les éléments antivibratoires et les supports de paroi pour l'appui de l'unité extérieure.
Critère d'évaluation économique: Le prix ne comprend ni la canalisation ni le câblage électrique d'alimentation.
Inclut: Implantation des unités. Mise en place et fixation de l'unité intérieure. Mise en place et fixation de l'unité extérieure. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42dai034aa | U | Équipement d'air conditionné, système air-air split 1x1, pompe à chaleur, gamme Sky Air, série Alpha, modèle ZHAG71A "DAIKIN", puissance frigorifique nominale 6,8 kW (température de bulbe sec à l'intérieur 27°C, température de bulbe humide à l'intérieur 19°C, température de bulbe sec à l'extérieur 35°C), puissance calorifique nominale 7,5 kW (température de bulbe sec à l'intérieur 20°C, température de bulbe sec à l'extérieur 7°C, température de bulbe humide à l'extérieur 6°C), diamètre de connexion du tuyau de liquide 3/8", diamètre de connexion du tuyau de gaz 5/8", alimentation monophasée (230V/50Hz), SEER 7,11 (classe A++), SCOP 4,32 (classe A+), consommation d'énergie annuelle de saison en refroidissement 335 kWh, consommation d'énergie annuelle de saison en chauffage 1523 kWh, constitué d'une unité intérieure de plafond avec distribution non gainable FHA71A9, avec, débit d'air en refroidissement à élevée/moyenne/faible vitesse: 20,5/17/14 m³/min, débit d'air en chauffage à élevée/moyenne/faible vitesse: 20,5/17/14 m³/min, dimensions 235x1270x690 mm, poids 32 kg, pression sonore en refroidissement à élevée/moyenne/faible vitesse: 38/36/34 dBA, pression sonore en chauffage à élevée/moyenne/faible vitesse: 38/36/34 dBA, puissance sonore 55 dBA, avec signal de nettoyage de filtre, filtre d'air de succion et pompe de drainage, contrôle à distance multifonction, couleur blanche, Madoka BRC1H52W, avec programmation hebdomadaire, possibilité de sélectionner le mode standard ou le mode simplifié pour les hôtels, fonction marche/arrêt, changement de mode de fonctionnement, limitation de la température de consigne, sélection de la vitesse du ventilateur et fonctions avancées à l'aide de l'App pour smartphone avec connectivité Bluetooth Low Energy (BLE), et une unité extérieure RZAG71NV1, débit d'air en refroidissement 68 m³/min, débit d'air en chauffage 75 m³/min, gaz réfrigérant R-32, compresseur swing, dimensions 870x1100x460 mm, poids 81 kg, pression sonore en refroidissement 46 dBA, pression sonore en chauffage 48 dBA, puissance sonore 64 dBA, longueur maximale de la tuyauterie 55 m, différence maximale de hauteur entre l'unité extérieure et l'unité intérieure 30 m. (matériau) | 1.000 | 4204.00 | 4204.00 |
| mt42dai900 | m | Câble bus à 2 fils, de 0,5 mm² de section par fil (matériau) | 3.000 | 0.80 | 2.40 |
| mt35aia090aa | m | Tube rigide en PVC, branchable, courbable à chaud, de couleur noire, de 16 mm de diamètre nominal, pour climatisation fixe en surface. Résistance à la compression 1250 N, résistance à l'impact 2 joules, température de travail -5°C jusqu'à 60°C, avec degré de protection IP547 selon NF EN 60529, propriétés électriques: isolant, non propagateur de la flamme. Selon NF EN 61386-1 et NF EN 61386-22. Comprend les colliers, les éléments de fixation et les accessoires (courbes, manchons, tés, coudes et courbes flexibles). (matériau) | 3.000 | 1.23 | 3.69 |
| mt42www085 | U | Kit de supports de paroi, constitué de jeu d'équerres de 50x45 cm et quatre amortisseurs en caoutchouc, avec leurs chevilles, vis, écrous et rondelles correspondants. (matériau) | 1.000 | 18.90 | 18.90 |
| mo005 | h | Compagnon professionnel III/CP2 installateur de climatisation. (main-d'œuvre) | 2.147 | 30.20 | 64.84 |
| mo104 | h | Ouvrier professionnel II/OP installateur de climatisation. (main-d'œuvre) | 2.147 | 25.99 | 55.80 |
| % | % | Frais de chantier des unités d'ouvrage | 2 % | 4349.63 | 86.99 |
|  |  | Coûts directs |  |  | 4436.62 |
