# Terminal de ventilation, pour toiture

- Propriété du fichier: CYPE Ingenieros S.A.
- Format: FIEBDC-3/2016
- Logiciel: Générateur de prix de la construction. CYPE Ingenieros, S.A.
- Date: 25/09/2024
- Devise: EUR
- Coûts indirects: 3 %
- Frais généraux: 13 %
- Bénéfice: 6 %
- TVA: 20 %

## T Équipements techniques

### TV Climatisation et ventilation

#### TVM Ventilation mécanique pour logements

**TVM120** U Terminal de ventilation, pour toiture.
Terminal de ventilation, pour toiture, DucoFlex "DAIKIN", couleur noire, de 300 mm de diamètre et 365 mm de longueur, avec manchon pour la traversée de paroi de 635 mm de longueur, pour connexion à conduits de ventilation de 160 ou 180 mm de diamètre intérieur, de 1045 mm de longueur totale; manchon d'étanchéité pour couverture plate.
Inclut: Implantation. Mise en place.
Critère pour le métré: Nombre d'unités prévues, selon documentation graphique du Projet.
Critère pour le mémoire: On mesurera le nombre d'unités réellement exécutées selon les spécifications du Projet.

| Code | U | Désignation | Quantité | Prix | Montant |
|---|---|---|---|---|---|
| mt42dai987a | U | Terminal de ventilation, pour toiture, DucoFlex "DAIKIN", couleur noire, de 300 mm de diamètre et 365 mm de longueur, avec manchon pour la traversée de paroi de 635 mm de longueur, pour connexion à conduits de ventilation de 160 ou 180 mm de diamètre intérieur, de 1045 mm de longueur totale. (matériau) | 1 | 268 | 268.000 |
| mt42dai988a | U | Manchon d'étanchéité pour terminal de ventilation pour toiture terrasse, en aluminium, DucoFlex "DAIKIN", de 420 mm de diamètre à la base et 115 mm de hauteur. (matériau) | 1 | 73 | 73.000 |
| mo005 | h | Compagnon professionnel III/CP2 installateur de climatisation. (main-d'œuvre) | 0.162 | 30.2 | 4.892 |
| mo104 | h | Ouvrier professionnel II/OP installateur de climatisation. (main-d'œuvre) | 0.162 | 25.99 | 4.210 |
| % | % | Frais de chantier des unités d'ouvrage | 2 % | 350.102 | 7.002 |
|  |  | Coûts directs |  |  | 357.104 |
