# Équipement d'air conditionné avec unité intérieure avec distribution par conduit rectangulaire, système air-air split 1x1

- Propriété du fichier: CYPE Ingenieros S.A.
- Format: FIEBDC-3/2016
- Logiciel: Générateur de prix de la construction. CYPE Ingenieros, S.A.
- Date: 25/09/2024
- Devise: EUR
- Coûts indirects: 3 %
- Frais généraux: 13 %
- Bénéfice: 6 %
- TVA: 20 %

## T Équipements techniques

### TV Climatisation et ventilation

#### TVT Unités terminales autonomes de climatisation

**TVT180** U Équipement d'air conditionné avec unité intérieure avec distribution par conduit rectangulaire, système air-air split 1x1.
Équipement d'air conditionné, système air-air split 1x1, pompe à chaleur, gamme Sky Air, série Alpha, modèle ZBAG35A "DAIKIN", puissance frigorifique nominale 3,5 kW (température de bulbe sec à l'intérieur 27°C, température de bulbe humide à l'intérieur 19°C, température de bulbe sec à l'extérieur 35°C), puissance calorifique nominale 4 kW (température de bulbe sec à l'intérieur 20°C, température de bulbe sec à l'extérieur 7°C, température de bulbe humide à l'extérieur 6°C), diamètre de connexion du tuyau de liquide 1/4", diamètre de connexion du tuyau de gaz 3/8", alimentation monophasée (230V/50Hz), SEER 6,12 (classe A++), SCOP 4,1 (classe A+), consommation d'énergie annuelle de saison en refroidissement 192 kWh, consommation d'énergie annuelle de saison en chauffage 980 kWh, constitué d'une unité intérieure de plafond avec distribution par conduit rectangulaire FBA35A9, avec, débit d'air en refroidissement à élevée/faible vitesse: 15/10,5 m³/min, débit d'air en chauffage à élevée/faible vitesse: 15/10,5 m³/min, pression disponible à nominale/élevée vitesse: 30/150 Pa, dimensions 245x700x800 mm, poids 28 kg, pression sonore en refroidissement à élevée/faible vitesse: 35/29 dBA, pression sonore en chauffage à élevée/faible vitesse: 37/29 dBA, puissance sonore 60 dBA, contrôle à distance multifonction, couleur blanche, Madoka BRC1H52W, avec programmation hebdomadaire, possibilité de sélectionner le mode standard ou le mode simplifié pour les hôtels, fonction marche/arrêt, changement de mode de fonctionnement, limitation de la température de consigne, sélection de la vitesse du ventilateur et fonctions avancées à l'aide de l'App pour smartphone avec connectivité Bluetooth Low Energy (BLE), et une unité extérieure RZAG35A, débit d'air en refroidissement 55,1 m³/min, débit d'air en chauffage 55,1 m³/min, gaz réfrigérant R-32, compresseur swing, dimensions 734x870x373 mm, poids 52 kg, pression sonore en refroidissement 48 dBA, pression sonore en chauffage 48 dBA, puissance sonore 62 dBA, longueur maximale de la tuyauterie 50 m, différence maximale de hauteur entre l'unité extérieure et l'unité intérieure 30 m. Comprend les éléments antivibratoires et les supports de paroi pour l'appui de l'unité extérieure et éléments pour la suspension au plafond de l'unité intérieure.
Critère d'évaluation économique: Le prix ne comprend ni la canalisation ni le câblage électrique d'alimentation.
Inclut: Implantation des unités. Mise en place et fixation de l'unité intérieure. Mise en place et fixation de l'unité extérieure. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42dai004aaa | U | Équipement d'air conditionné, système air-air split 1x1, pompe à chaleur, gamme Sky Air, série Alpha, modèle ZBAG35A "DAIKIN", puissance frigorifique nominale 3,5 kW (température de bulbe sec à l'intérieur 27°C, température de bulbe humide à l'intérieur 19°C, température de bulbe sec à l'extérieur 35°C), puissance calorifique nominale 4 kW (température de bulbe sec à l'intérieur 20°C, température de bulbe sec à l'extérieur 7°C, température de bulbe humide à l'extérieur 6°C), diamètre de connexion du tuyau de liquide 1/4", diamètre de connexion du tuyau de gaz 3/8", alimentation monophasée (230V/50Hz), SEER 6,12 (classe A++), SCOP 4,1 (classe A+), consommation d'énergie annuelle de saison en refroidissement 192 kWh, consommation d'énergie annuelle de saison en chauffage 980 kWh, constitué d'une unité intérieure de plafond avec distribution par conduit rectangulaire FBA35A9, avec, débit d'air en refroidissement à élevée/faible vitesse: 15/10,5 m³/min, débit d'air en chauffage à élevée/faible vitesse: 15/10,5 m³/min, pression disponible à nominale/élevée vitesse: 30/150 Pa, dimensions 245x700x800 mm, poids 28 kg, pression sonore en refroidissement à élevée/faible vitesse: 35/29 dBA, pression sonore en chauffage à élevée/faible vitesse: 37/29 dBA, puissance sonore 60 dBA, contrôle à distance multifonction, couleur blanche, Madoka BRC1H52W, avec programmation hebdomadaire, possibilité de sélectionner le mode standard ou le mode simplifié pour les hôtels, fonction marche/arrêt, changement de mode de fonctionnement, limitation de la température de consigne, sélection de la vitesse du ventilateur et fonctions avancées à l'aide de l'App pour smartphone avec connectivité Bluetooth Low Energy (BLE), et une unité extérieure RZAG35A, débit d'air en refroidissement 55,1 m³/min, débit d'air en chauffage 55,1 m³/min, gaz réfrigérant R-32, compresseur swing, dimensions 734x870x373 mm, poids 52 kg, pression sonore en refroidissement 48 dBA, pression sonore en chauffage 48 dBA, puissance sonore 62 dBA, longueur maximale de la tuyauterie 50 m, différence maximale de hauteur entre l'unité extérieure et l'unité intérieure 30 m. (matériau) | 1 | 2850 | 2850.000 |
| mt42dai900 | m | Câble bus à 2 fils, de 0,5 mm² de section par fil (matériau) | 3 | 0.8 | 2.400 |
| mt35aia090aa | m | Tube rigide en PVC, branchable, courbable à chaud, de couleur noire, de 16 mm de diamètre nominal, pour climatisation fixe en surface. Résistance à la compression 1250 N, résistance à l'impact 2 joules, température de travail -5°C jusqu'à 60°C, avec degré de protection IP547 selon NF EN 60529, propriétés électriques: isolant, non propagateur de la flamme. Selon NF EN 61386-1 et NF EN 61386-22. Comprend les colliers, les éléments de fixation et les accessoires (courbes, manchons, tés, coudes et courbes flexibles). (matériau) | 3 | 1.23 | 3.690 |
| mt42www090 | U | Kit de support pour la suspension du plafond, constitué de quatre tiges filetées en acier galvanisé, avec leurs chevilles, écrous et rondelles correspondants. (matériau) | 1 | 22 | 22.000 |
| mt42www085 | U | Kit de supports de paroi, constitué de jeu d'équerres de 50x45 cm et quatre amortisseurs en caoutchouc, avec leurs chevilles, vis, écrous et rondelles correspondants. (matériau) | 1 | 18.9 | 18.900 |
| mo005 | h | Compagnon professionnel III/CP2 installateur de climatisation. (main-d'œuvre) | 2.147 | 30.2 | 64.839 |
| mo104 | h | Ouvrier professionnel II/OP installateur de climatisation. (main-d'œuvre) | 2.147 | 25.99 | 55.801 |
| % | % | Frais de chantier des unités d'ouvrage | 2 % | 3017.630 | 60.353 |
|  |  | Coûts directs |  |  | 3077.983 |

Déchets:
- pose: mt42dai900 Câble bus à 2 fils, de 0,5 mm² de section par fil; facteur de déchet 0.0165111
- pose: mt35aia090aa; facteur de déchet 0.0275

## Ressources

**mt42dai900** m Câble bus à 2 fils, de 0,5 mm² de section par fil
Données techniques: Coût énergétique 1.694 MJ; Émission de CO2 0.087 kg; Code CED 17 04 11; Masse de l'élément 0.045 kg; Volume 0.00003 m3
Déchets:
- emballage: re150101 Emballages en papier et en carton. (composant de déchet); quantité 0.065 kg; Code CED 15 01 01; Masse de l'élément 1 kg; Volume 0.001333 m3

**mt35aia090aa** m Tube rigide en PVC
Données techniques: Coût énergétique 11.626 MJ; Émission de CO2 0.577 kg; Code CED 17 02 03; Masse de l'élément 0.12 kg; Volume 0.0002 m3
